# K 6533 Fahrbahnsanierung OD Herrischried mit fr. Strecke
Angebotsaufforderung (GAEB 90, DA83)
Währung: EUR
Auftraggeber: Landratsamt Waldshut

## Leistungen für die Gem. - Niedergebisbac
Datum: 15.05.26

### Abschnitt 00 Niedergebisbacher Straße (Lochmatt)

#### Unterabschnitt 00.00 Baustelleneinrichtung

**00.00.0001 Baustelle einrichten*Zufahrt vorh.**
StL-Nr. 21910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'alle Leistungen dieses Leistungsverzeichnisses
LV2: Niedergebisbacher Straße (Lochmatt)'
Zufahrt zur Baustelle vorhanden.
Menge: 1,000 Psch
Zuordnung: 101

**00.00.0002 Baustelle räumen**
StL-Nr. 21910111299
Baustelle von allen Geräten, Anlagen, Einrichtungen und
dgl. räumen. Benutzte Flächen und Wege entsprechend dem
ursprünglichen Zustand herrichten. Soweit nicht für
bestimmte Leistungen für das Räumen der Baustelle gesonderte Positionen im Leistungsverzeichnis enthalten
sind, gilt die Pauschale
für 'alle Leistungen dieses Leistungsverzeichnisses LV
2:  Niedergebisbacher Straße (Lochmatt)'
Menge: 1,000 Psch
Zuordnung: 101

*Hinweis*
für 'alle Leistungen dieses Leistungsverzeichnisses
LV2: Niedergebisbacher Straße (Lochmatt)'

**00.00.0003 SiGe-Plan erstellen**
StL-Nr. 219101513
Sicherheits- und Gesundheitsschutzplan (SiGe-Plan) nach
RAB 31 erstellen und mit dem Sicherheits- und Gesundheitsschutzkoordinator dieser und weiterer berührter
Baustellen abstimmen. Bei erheblichen Änderungen in der
Ausführung des Bauvorhabens anpassen. Den SiGe-Plan für
jeden Beschäftigten einsehbar auf der Baustelle vorhalten.
Menge: 1,000 Psch
Zuordnung: 101

*Hinweis*
für 'alle Leistungen dieses Leistungsverzeichnisses
LV2: Niedergebisbacher Straße (Lochmatt)'

**00.00.0004 SiGe-Koordinator stellen.**
StL-Nr. 219101528
Sicherheits- und Gesundheitsschutzkoordinator während
der Ausführung des Bauvorhabens nach RAB 30 und Unterlagen des AG stellen.
Menge: 1,000 Psch
Zuordnung: 101

#### Unterabschnitt 00.01 Verkehrssicherung

**00.01.0001 Verkehrssich. läng. Dauer aufbauen Arbeitsstelle Anordnung Unt. AG*gebührenfrei**
Verkehrssicherung längerer Dauer einschließlich Verkehrszeichen und Verkehrseinrichtungen (Absperrgeräte,
Warnleuchten und Aufstellvorrichtungen) betriebsfertig
aufbauen und beseitigen. Vorhalten, Kontrolle, Wartung,
Instandsetzung und Betreiben werden gesondert vergütet.
Vorübergehende Verkehrssicherungsmaßnahmen durchführen.
Vorübergehende Markierung, transportable Lichtsignalanlage, bauliches Leitelement, mobile Stauwarnanlage,
LED-Anzeigetafel und transportable Schutzeinrichtung
werden gesondert vergütet.
Verkehrssicherung an Arbeitsstelle.
Nach RSA, Regelplan B I/15
Vorhandene Verkehrsschilder außer Kraft und wieder in
Kraft setzen.
Für Verkehrsführungsphase "Vollsperrung für Fräs- und
Asphaltarbeiten"
Verkehrsrechtliche Anordnung nach Unterlagen des AG
einholen und zugehörige Unterlagen erstellen. Erforderliche Ortsbesichtigungen zur Erstellung der Planunterlagen für die verkehrsrechtliche Anordnung durchführen.
Gebührenfrei.
Menge: 1,000 Psch
Zuordnung: 105

**00.01.0002 Verkehrssich. läng. Dauer vorhalten**
StL-Nr. 22110511099
Verkehrssicherung längerer Dauer vorhalten, warten, instand setzen und betreiben. Vorübergehende Verkehrssicherungsmaßnahmen durchführen. Die Kontrolle der Verkehrssicherung wird gesondert vergütet.
Verkehrssicherung der OZ '00.01.0001'
Für Verkehrsführungsphase 'Vollsperrung'
Menge: 3,000 d
Zuordnung: 105

**00.01.0003 Kontrolle d. Verkehrss. an Arb.st. zwei bzw. einmal*schrift.Dokument**
StL-Nr. 22110590521
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 3,000 d
Zuordnung: 105

#### Unterabschnitt 00.02 Hilfleistungen für Kontrollprüfung

**00.02.0001 Probegefäß liefern 10-l-Blecheimer*Mithilfe Kprüf.**
StL-Nr. 21910171211
Probegefäß zur Aufnahme von Baustoffproben, für Kontrollprüfungen und für Rückstellproben des AG liefern.
Probegefäß = sauberer 10-l-Blecheimer mit dicht schließendem Deckel.
Mithilfe bei der Probennahme im Baubereich nach Angaben
des AG.
Menge: 2,000 St
Zuordnung: 101

*Hinweis*
Die Bohrkerne sind dem Auftraggeber in einem
5-l-Blecheiner zu übergeben. Kosten hirefür sind in der
OZ 00.02.0002 zu berücksichtigen

**00.02.0002 Bohrkern entnehmen Kern-DU 15 cm*Tiefe 10 bis 15cm Asphaltschicht**
StL-Nr. 2191017222219
Bohrkern für Kontrollprüfungen nach Angabe des AG entnehmen und im Baubereich dem AG übergeben. Bohrloch
fachgerecht verfüllen.
Bohrkerndurchmesser 15 cm.
Bohrtiefe über 10 bis 15 cm.
Material = Asphaltschicht.
Verfüllmaterial 'Bitudrill oder gleichwertiges Produkt'
Menge: 2,000 St
Zuordnung: 101

#### Unterabschnitt 00.03 Ausbau alte Fahrbahn

*Hinweis*
Fahrbahn inkl.Fahrbahnmarkierungen, auch auf
darunterliegenden Schichten

**00.03.0001 Asphalt fräsen*Tiefe ü.6-8 cm*Fräsasph. verw. Unebenheit 6 mm**
StL-Nr. 22311300590509012
Asphalt fräsen und Fräsgut aufnehmen. Anschlusskante
geradlinig auf Frästiefe herstellen. Der Schnittlinienabstand darf maximal 15 mm betragen.
Asphalt 'befestigungen'
Frästiefe über 6 bis 8 cm.
Fläche 'Fahrbahnen und Nebenflächen '
Fräsasphalt nach Wahl des AN verwerten.
Unebenheiten der gefrästen Fläche höchstens 6 mm innerhalb einer 4,00 m langen Messstrecke in Längs- und
Querrichtung.
Menge: 1695,000 m2
Zuordnung: 113

*Hinweis*
Fahrbahn inkl.Fahrbahnmarkierungen, auch auf
darunterliegenden Schichten

**00.03.0002 Asphalt fräsen*Fräsasph. verw. Unebenheit 6 mm**
StL-Nr. 22311300590909012
Asphalt fräsen und Fräsgut aufnehmen. Anschlusskante
geradlinig auf Frästiefe herstellen. Der Schnittlinienabstand darf maximal 15 mm betragen.
Asphalt 'befestigungen'
Frästiefe '1 bis 2 cm'
Fläche 'Nachfräsen auf Fahrbahn und Nebenflächen,
loses'
Fräsasphalt nach Wahl des AN verwerten.
Unebenheiten der gefrästen Fläche höchstens 6 mm innerhalb einer 4,00 m langen Messstrecke in Längs- und
Querrichtung.
Menge: 50,000 m2
Zuordnung: 113

**00.03.0003 Erschwernis infolge Einbauten Erschwer. gesamt*Asphaltbefestig.**
StL-Nr. 2231130781599
Erschwernis infolge Einbauten, Schächten und Straßenabläufen. Abgerechnet wird je Stück Einbauteil.
Erschwernis beim Fräsen, Aufnehmen, Aufsprühen von Bi-
tumenemulsionen sowie Herstellen von Asphaltschichten.
Asphaltbefestigung.
Einbauten 'hier: wie Schächte, Straßenabläufe,
Kabelschächte, usw.'
Menge: 3,000 St
Zuordnung: 113

**00.03.0004 Erschwernis infolge Einbauten Erschwer. gesamt*Asphaltbefestig.**
StL-Nr. 2231130781599
Erschwernis infolge Einbauten, Schächten und Straßenabläufen. Abgerechnet wird je Stück Einbauteil.
Erschwernis beim Fräsen, Aufnehmen, Aufsprühen von Bi-
tumenemulsionen sowie Herstellen von Asphaltschichten.
Asphaltbefestigung.
Einbauten 'hier: wie Hydranten und Schieberkappen'
Menge: 3,000 St
Zuordnung: 113

**00.03.0005 Erschwernis infolge Einfassungen Erschwer. gesamt*Asphaltbefestig.**
StL-Nr. 2231130831599
Erschwernis infolge Einfassungen, Borden und Fahrbahnübergängen. Abgerechnet wird die Länge der Einfassung.
Erschwernis beim Fräsen oder Aufnehmen, Aufsprühen von
Bitumenemulsionen sowie Herstellen von Asphaltschichten.
Asphaltbefestigung.
Einbauten 'Einfassungen, Borde, Fahrbahnübergängen,
Rinne, Rasengittersteine usw.'
Menge: 165,000 m
Zuordnung: 113

**00.03.0006 Bankett abtragen Breite bis 0,50 m*Dicke 10-15 cm*Mit Veg.decke**
StL-Nr. 224112045119299
Bankett abtragen ggf. einschließlich Vegetationsdecke.
Breite bis 0,50 m.
Dicke über 10 bis 15 cm.
Erschwernis 'durch Einbauten werden gesondert vergütet
'
Ausbauen mit Vegetationsdecke.
Ausbaustoff 'in angrenzenden Bereich einbauen, ggf.
innerhalb der Baustelle fördern'
Menge: 12,000 m3
Zuordnung: 112

**00.03.0007 Erschwernis durch Einbauten**
StL-Nr. 22411290899
Erschwernis durch Einbauten. Abgerechnet wird nach
Stück Einbauteil.
Beim 'Schälen und Abtragen von Bankett'
Einbauten 'Schächte, Schilderpfosten, usw.'
Menge: 3,000 St
Zuordnung: 112

**00.03.0008 Oberboden abtragen und andecken*Abtrag bis 10 cm*3 cm unter Fahrb. Andeck. ü. 5-15cm*Abrechnung Abtrag**
StL-Nr. 22410611390192201
Oberboden ggf. einschließlich Vegetationsdecke abtragen
und profilgerecht wieder andecken einschließlich erforderlicher Zwischenlagerung auf Flächen nach Wahl des
AN. Beschreibung der Homogenbereiche nach Unterlagen
des AG.
Homogenbereich 'B1, B2'
Dicke des Abtrages bis 10 cm.
Andeckung 'Seitenränder, Privat, Gartenbereich'
Einbau 3 cm unter Fahrbahnrand.
Dicke der Andeckung über 5 bis 15 cm.
Abrechnung nach Abtragsprofilen.
Menge: 2,000 m3
Zuordnung: 106

**00.03.0009 Asphaltbefestigung trennen*schneiden**
StL-Nr. 2231130389109
Asphaltbefestigung geradlinig trennen.
Bereich 'Anschlussbereiche längs und quer'
Trennen durch Schneiden.
Dicke der Asphaltbefestigung 'von 8 bis 10 cm'
Menge: 30,000 m
Zuordnung: 113

#### Unterabschnitt 00.04 Einbau neue Fahrbahn

**00.04.0001 Unterlage reinigen gefr. Asphaltsch.*lose Teile aufn. zus. Flächen*Hochdr.-Sauganl.**
StL-Nr. 2231130583112
Unterlage reinigen. Anfallendes Kehrgut nach Wahl des
AN verwerten.
Unterlage = gefräste Asphaltschicht.
Lose Bestandteile von Schadstellen aufnehmen.
Zusammenhängende Teilflächen.
Selbstaufnehmende Kehrmaschine. Letzter Arbeitsgang mit
Wasserhochdruckreinigungsgeräten mit rotierenden Düsen
und Absaugeinrichtung.
Menge: 1695,000 m2
Zuordnung: 113

**00.04.0002 Bitumenemulsion aufsprühen C40B5-S**
StL-Nr. 223113063990299
Bitumenemulsion zur Herstellung des Schichtenverbundes
aufsprühen.
Auf Verkehrsflächen 'der Belastungsklasse 0,3'
Unterlage 'gefräst'
Bindemittel = C40B5-S.
Bindemittelmenge 'als geschlossener Film '
Vor Einbau 'Asphalttragdeckschicht'
Menge: 1695,000 m2
Zuordnung: 113

*Hinweis*
Erschwernis infolge Einbauten und Einfassungen beim
Herstellen von Asphaltbefestigung sind mit separater
separat OZ (00.03) abgegolten.

**00.04.0003 Asphalttragd. aus AC 16 TD herst.*Dicke 8 cm Bitumen 70/100 Abböschung 2 zu 1**
StL-Nr. 223113822911902
Asphalttragdeckschicht aus Asphalttragdeckschichtmischgut AC 16 TD herstellen. Anlieferung des Asphaltmischguts in thermoisolierten Transportbehältern.
In Verkehrsflächen 'der Belastungsklasse BK,
einschließlich Nebenflächen'
Einbaudicke = 8 cm.
Bindemittel = 70/100.
Art der Zusammensetzung '(Kornanteil >2mm mindestens
30M.-% gebrochene Gesteinskörnung (Splitt)'
Seitliche Abböschungen 2 zu 1 herstellen.
Menge: 1695,000 m2
Zuordnung: 113

**00.04.0004 Anschl. a. Fuge m. B-fugenb. herst.*Anschl.längs+quer*bis 20 m Breite 10 mm**
StL-Nr. 223113917939101
Anschluss als Fuge an bestehende Asphaltschicht oder
Bauteil in der Dicke der Asphaltschicht mit Bitumenfugenband einschließlich zugehörigem und zuvor aufgetragenem Voranstrichmittel herstellen.
Anschluss 'Asphaltbefestigung'
Längs- und Querfuge.
Dicke der Asphaltschicht 'bis 8 cm'
Einzellängen bis 20,00 m.
Breite des Bitumenfugenbandes = 10 mm.
Menge: 30,000 m
Zuordnung: 113

**00.04.0005 Naht in Asphaltschicht herst.*PmB heiß Dicke ü.7,5-9 cm**
StL-Nr. 223113907999104
Naht in Asphaltschicht herstellen.
Naht 'in Asphalttragdeckschicht'
Naht 'längs- und quer'
Herstellung der Nahtflanke 'nach Wahl des AN'
Heiß aufzubringendes Polymermodifiziertes Bitumen auf
die Nahtflanke volldeckend auftragen oder anspritzen,
Menge 50 g/m je cm Schichtdicke.
Dicke der Schicht über 7,5 bis 9,0 cm.
Menge: 170,000 m
Zuordnung: 113

#### Unterabschnitt 00.05 Nacharbeiten

**00.05.0001 Abstumpfungsmaßnahme durchführen bit.LFK 2/5*Menge 1 kg/m2 maschinell**
StL-Nr. 2231139524011
Abstumpfungsmaßnahme zur Erhöhung der Anfangsgriffigkeit durch gleichmäßiges Aufbringen und Einwalzen von
Abstreukörnung durchführen. Nicht gebundene Abstreukörnung aufnehmen und nach Wahl des AN verwerten.
Abstreukörnung = leicht bituminierte Lieferkörnung 2/5.
Abstreumenge = 1 kg/m2.
Maschinell abstreuen.
Menge: 1695,000 m2
Zuordnung: 113

**00.05.0002 Verkehrsfläche kehren*VSM durchführen**
StL-Nr. 22311397791
Verkehrsfläche mit einer selbstaufnehmenden Kehrmaschine nach Verkehrsfreigabe unverzüglich nach Aufforderung
durch den AG kehren. Kehrgut aufnehmen und nach Wahl
des AN verwerten.
Verkehrsfläche 'Fahrbahntragdeckschicht aus
Walzasphalt.'
Erforderliche Verkehrssicherungsmaßnahmen durchführen.
Menge: 1695,000 m2
Zuordnung: 113

**00.05.0003 Schicht aus Schotterrasen herstell.**
Schicht aus Schotterrasen (Baustoffgemisch aus grober
Gesteinskörnung und Oberboden) herstellen.
Einbau 'Bankett'
Einbaudicke '10-15 cm'
Grober Gesteinskörnung 'Mineralgemisch 0/16 mm'
Gelagerter Oberboden des AG innerhalb der Baustelle
aufnehmen.
Verformungsmodul EV2 auf der Oberfläche mindestens 80
MN/m2
Saatgut '10 g/m²'
Menge: 90,000 m2

**00.05.0004 Randabdichtung herstellen Abd. 70/100 über 5-10 cm**
StL-Nr. 2231139220292
Flankenfläche des hochliegenden Randes der Asphaltschichten abdichten.
Abdichtung mit 70/100.
Herstellung 'in zwei Lagen'
Dicke der abzudichtenden Asphaltbefestigung über 5 bis
10 cm.
Menge: 50,000 m
Zuordnung: 113

**00.05.0005 Oberboden liefern und andecken*3 cm unter Fahrb.**
StL-Nr. 2241061539299
Oberboden liefern und profilgerecht andecken. Abrechnung nach angedeckten Flächen.
Andeckung 'Gartenbereiche'
Einbau 3 cm unter Fahrbahnrand.
Andeckung 'bis 3 cm'
Menge: 15,000 m2
Zuordnung: 106

**00.05.0006 Oberbodenlager ansäen**
StL-Nr. 22410613399
Oberbodenlager für die Decksaat vorbereiten und ansäen.
Das Saatgut einarbeiten und andrücken. Ansaat unzureichend begrünter Flächen wiederholen.
Saatgut 'Rasensamen-Mischung /Regel-Saatgut-Mischung
(RSM)'
Menge: 15,000 m2
Zuordnung: 106

USt %: 19,00
